# Muro de sillería

- Propiedad del archivo: CYPE Ingenieros S.A.
- Formato: FIEBDC-3/2016
- Programa: Generador de precios de la construcción. CYPE Ingenieros, S.A.
- Fecha: 22/10/2024
- Divisa: EUR
- Costes indirectos: 3 %
- IVA: 21 %

## E Estructuras

### EC Cantería

#### ECM Muros

**ECM020** m³ Muro de sillería.
Muro de carga de sillería realizado con sillarejos de piedra caliza con acabado abujardado en la cara vista, con las caras labradas en taller, sentados unos sobre otros con la interposición de mortero de cal industrial, "CUMEN", color Natural Basto, M-15, suministrado en sacos, que sirva de cama, en muros de hasta 50 cm de espesor.
Incluye: Replanteo de los muros a realizar. Colocación y aplomado de miras de referencia. Tendido de hilos entre miras. Limpieza y humectación del lecho de la primera hilada. Extendido de mortero y colocación de cuñas. Colocación de sillarejos. Tanteo con regla, nivel y plomada, rectificando su posición mediante golpeo. Formación de dinteles, jambas, vierteaguas y encuentros. Rejuntado. Limpieza del paramento.
Criterio de medición de proyecto: Volumen medido según documentación gráfica de Proyecto, deduciendo los huecos de superficie mayor de 3 m².
Criterio de medición de obra: Se medirá el volumen realmente ejecutado según especificaciones de Proyecto, deduciendo los huecos de superficie mayor de 3 m².

| Código | Ud | Descripción | Rendimiento | Precio | Importe |
|---|---|---|---|---|---|
| mt06pil010b | m³ | Piedra caliza para sillería, realizada con sillarejos: piedras labradas en forma de paralelepípedo y dimensiones máximas aproximadas de 40x22x18 cm. (material) | 1.05 | 589.01 | 618.461 |
| mt08aaa010a | m³ | Agua. (material) | 0.068 | 1.5 | 0.102 |
| mt09mcu010bbg | t | Mortero industrial para albañilería, de cal, "CUMEN", color Natural Basto, categoría M-15 (resistencia a compresión 15 N/mm²), compuesto de cal hidráulica natural, tipo NHL 5, según UNE-EN 459-1 y áridos silíceos seleccionados, suministrado en sacos, según UNE-EN 998-2. (material) | 0.376 | 265.5 | 99.828 |
| mo022 | h | Oficial 1ª colocador de piedra natural. (mano de obra) | 6.75 | 22.13 | 149.378 |
| mo060 | h | Ayudante colocador de piedra natural. (mano de obra) | 7.75 | 21.02 | 162.905 |
| % | % | Costes directos complementarios | 2 % | 1030.674 | 20.613 |
|  |  | Costes directos |  |  | 1051.287 |

Residuos:
- colocación: mt06pil010b; factor de residuo 0.00598903

## Recursos

**mt06pil010b** m³ Piedra caliza para sillería
Datos técnicos: Coste energético 3240.450 MJ; Emisión de CO2 75.800 kg; Código LER 01 04 13; Masa del elemento 1895 kg; Volumen 1.263333 m3

**mt08aaa010a** m³ Agua
Datos técnicos: Coste energético 60.000 MJ; Emisión de CO2 30.000 kg
