# Muro de fábrica, de ladrillo cerámico

- Propiedad del archivo: CYPE Ingenieros S.A.
- Formato: FIEBDC-3/2016
- Programa: Generador de precios de la construcción. CYPE Ingenieros, S.A.
- Fecha: 22/10/2024
- Divisa: EUR
- Costes indirectos: 3 %
- IVA: 21 %

## E Estructuras

### EF Fábrica

#### EFM Muros

**EFM010** m³ Muro de fábrica, de ladrillo cerámico.
Muro de 1 pie de espesor de fábrica de ladrillo cerámico cara vista macizo de elaboración mecánica, color rojo, 24x11,5x5 cm, con juntas horizontales y verticales de 20 mm de espesor, junta rehundida, recibida con mortero de cemento industrial, color gris, M-5, suministrado a granel.
Incluye: Limpieza y preparación de la superficie de apoyo. Replanteo. Colocación y aplomado de miras de referencia. Tendido de hilos entre miras. Colocación de plomos fijos en las aristas. Colocación de las piezas por hiladas a nivel. Repaso de juntas y limpieza.
Criterio de medición de proyecto: Volumen medido según documentación gráfica de Proyecto.
Criterio de medición de obra: Se medirá el volumen realmente ejecutado según especificaciones de Proyecto.

| Código | Ud | Descripción | Rendimiento | Precio | Importe |
|---|---|---|---|---|---|
| mt05mmq010a | Ud | Ladrillo cerámico cara vista macizo de elaboración mecánica, color rojo, 24x11,5x5 cm, para uso en fábrica no protegida (pieza U), densidad 1300 kg/m³, según UNE-EN 771-1. (material) | 481.25 | 0.58 | 279.125 |
| mt08aaa010a | m³ | Agua. (material) | 0.111 | 1.5 | 0.167 |
| mt09mif010cb | t | Mortero industrial para albañilería, de cemento, color gris, categoría M-5 (resistencia a compresión 5 N/mm²), suministrado a granel, según UNE-EN 998-2. (material) | 0.611 | 50.2 | 30.672 |
| mq06mms010 | h | Mezclador continuo con silo, para mortero industrial en seco, suministrado a granel. (maquinaria) | 2.321 | 1.94 | 4.503 |
| mo021 | h | Oficial 1ª construcción en trabajos de albañilería. (mano de obra) | 7.678 | 22.13 | 169.914 |
| mo114 | h | Peón ordinario construcción en trabajos de albañilería. (mano de obra) | 3.839 | 20.78 | 79.774 |
| % | % | Costes directos complementarios | 2 % | 564.155 | 11.283 |
|  |  | Costes directos |  |  | 575.438 |

Residuos:
- colocación: mt05mmq010a; factor de residuo 0.0105
- colocación: mt09mif010cb; factor de residuo 0.0189

## Recursos

**mt05mmq010a** Ud Ladrillo cerámico cara vista macizo de elaboración mecánica
Datos técnicos: Coste energético 25.072 MJ; Emisión de CO2 0.367 kg; Código LER 17 01 02; Masa del elemento 1.43 kg; Volumen 0.001144 m3
Residuos:
- embalaje: re170201 Madera. (componente de residuo); rendimiento 0.005 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
