# Muro de perpiaños

- Propiedad del archivo: CYPE INGENIEROS, S.A.
- Formato: FIEBDC-3/2002
- Divisa: EUR
- Costes indirectos: 3.00 %
- IVA: 21.00 %

## E Estructuras

### EC Cantería

#### ECM Muros

**ECM030** m² Muro de perpiaños.
Muro de carga fabricado con perpiaños de piedra granítica tipo Gris Mondariz, de 45 cm de alto, 20 cm de grueso y 75 cm de longitud, con acabado rústico en la cara vista, acabado aserrado en el resto de caras, cantos sin labrar, sentados a junta encontrada sobre lecho de mortero de cal industrial, "CUMEN", color Natural Basto, M-15, suministrado en sacos.
Incluye: Replanteo de los muros a realizar. Colocación y aplomado de miras de referencia. Tendido de hilos entre miras. Limpieza y humectación del lecho de la primera hilada. Extendido de mortero y colocación de cuñas. Colocación de perpiaños. Tanteo con regla, nivel y plomada, rectificando su posición mediante golpeo. Formación de encintados, dinteles, jambas, vierteaguas y encuentros. Formación y acabado de juntas. Limpieza del paramento.
Criterio de medición de proyecto: Superficie medida según documentación gráfica de Proyecto, deduciendo los huecos de superficie mayor de 3 m².
Criterio de medición de obra: Se medirá la superficie realmente ejecutada según especificaciones de Proyecto, deduciendo los huecos de superficie mayor de 3 m².

| Código | Ud | Descripción | Rendimiento | Precio | Importe |
|---|---|---|---|---|---|
| mt06per010ara | m² | Perpiaño de granito Gris Mondariz de 75x45x20 cm, acabado rústico en la cara vista y aserrado en el resto de caras, con los cantos sin labrar. (material) | 1.000 | 91.22 | 91.22 |
| mt08aaa010a | m³ | Agua. (material) | 0.005 | 1.50 | 0.01 |
| mt09mcu010bbg | t | Mortero industrial para albañilería, de cal, "CUMEN", color Natural Basto, categoría M-15 (resistencia a compresión 15 N/mm²), compuesto de cal hidráulica natural, tipo NHL 5, según UNE-EN 459-1 y áridos silíceos seleccionados, suministrado en sacos, según UNE-EN 998-2. (material) | 0.028 | 265.50 | 7.43 |
| mq04cag010a | h | Camión con grúa de hasta 6 t. (maquinaria) | 0.087 | 55.38 | 4.82 |
| mo022 | h | Oficial 1ª colocador de piedra natural. (mano de obra) | 0.801 | 22.13 | 17.73 |
| mo060 | h | Ayudante colocador de piedra natural. (mano de obra) | 0.492 | 21.02 | 10.34 |
| % | % | Costes directos complementarios | 2 % | 131.55 | 2.63 |
|  |  | Costes directos |  |  | 134.18 |
