# Elemento arquitectónico de piedra natural

- Propiedad del archivo: CYPE INGENIEROS, S.A.
- Formato: FIEBDC-3/2002
- Divisa: EUR
- Costes indirectos: 3.00 %
- IVA: 21.00 %

## E Estructuras

### EC Cantería

#### ECS Elementos arquitectónicos

**ECS060** m³ Elemento arquitectónico de piedra natural.
Basa de arenisca, con una sección transversal de la envolvente menor de 1 m², talla y labra sencilla con formas geométricas rectas, acabado abujardado, recibida con mortero de cal industrial, "CUMEN", color Natural Basto, M-15, suministrado en sacos, rellenando las juntas con mortero fino.
Incluye: Replanteo del nivel de apoyo. Extendido de la capa de mortero. Colocación. Nivelación. Rejuntado y limpieza.
Criterio de medición de proyecto: Volumen medido según documentación gráfica de Proyecto.
Criterio de medición de obra: Se medirá el volumen realmente ejecutado según especificaciones de Proyecto.

| Código | Ud | Descripción | Rendimiento | Precio | Importe |
|---|---|---|---|---|---|
| mt06ear010a | m³ | Elemento de arenisca nacional, escuadrado, con una sección transversal de la envolvente menor de 1 m², talla y labra sencilla con formas geométricas rectas, acabado abujardado, peso específico 2400 kg/m³, resistencia a compresión >= 80 MPa, resistencia a flexotracción >= 12 MPa, según UNE-EN 771-6. (material) | 1.000 | 3605.00 | 3605.00 |
| mt08aaa010a | m³ | Agua. (material) | 0.010 | 1.50 | 0.02 |
| mt09mcu010bbg | t | Mortero industrial para albañilería, de cal, "CUMEN", color Natural Basto, categoría M-15 (resistencia a compresión 15 N/mm²), compuesto de cal hidráulica natural, tipo NHL 5, según UNE-EN 459-1 y áridos silíceos seleccionados, suministrado en sacos, según UNE-EN 998-2. (material) | 50.000 | 265.50 | 13275.00 |
| mq07gte010c | h | Grúa autopropulsada de brazo telescópico con una capacidad de elevación de 30 t y 27 m de altura máxima de trabajo. (maquinaria) | 1.159 | 75.04 | 86.97 |
| mo022 | h | Oficial 1ª colocador de piedra natural. (mano de obra) | 36.960 | 22.13 | 817.92 |
| mo060 | h | Ayudante colocador de piedra natural. (mano de obra) | 36.960 | 21.02 | 776.90 |
| % | % | Costes directos complementarios | 2 % | 18561.81 | 371.24 |
|  |  | Costes directos |  |  | 18933.05 |
