# Pilar de fábrica

- Propiedad del archivo: CYPE Ingenieros S.A.
- Formato: FIEBDC-3/2016
- Programa: Generador de precios de la construcción. CYPE Ingenieros, S.A.
- Fecha: 22/10/2024
- Divisa: EUR
- Costes indirectos: 3 %
- IVA: 21 %

## E Estructuras

### EF Fábrica

#### EFP Pilares

**EFP010** m Pilar de fábrica.
Pilar de fábrica de 1 pie x 1 pie, de ladrillo cerámico cara vista perforado hidrofugado, color Salmón, acabado liso, 24x11,5x5 cm, con juntas horizontales y verticales de 10 mm de espesor, junta rehundida, recibida con mortero de cemento industrial, color gris, M-5, suministrado a granel.
Incluye: Limpieza y preparación de la superficie de apoyo. Replanteo de los ejes del pilar y marcado del perímetro. Colocación y aplomado de miras de referencia. Tendido de hilos entre miras. Colocación de plomos fijos en las aristas. Colocación de las piezas por hiladas a nivel. Repaso de juntas y limpieza.
Criterio de medición de proyecto: Longitud medida a ejes, según documentación gráfica de Proyecto.
Criterio de medición de obra: Se medirá, a ejes, la longitud realmente ejecutada según especificaciones de Proyecto.

| Código | Ud | Descripción | Rendimiento | Precio | Importe |
|---|---|---|---|---|---|
| mt05plt010bb | Ud | Ladrillo cerámico cara vista perforado hidrofugado, color Salmón, acabado liso, 24x11,5x5 cm, para uso en fábrica no protegida (pieza U), densidad 1700 kg/m³, según UNE-EN 771-1. (material) | 36 | 0.25 | 9.000 |
| mt08aaa010a | m³ | Agua. (material) | 0.018 | 1.5 | 0.027 |
| mt09mif010cb | t | Mortero industrial para albañilería, de cemento, color gris, categoría M-5 (resistencia a compresión 5 N/mm²), suministrado a granel, según UNE-EN 998-2. (material) | 0.097 | 50.2 | 4.869 |
| mq06mms010 | h | Mezclador continuo con silo, para mortero industrial en seco, suministrado a granel. (maquinaria) | 0.426 | 1.94 | 0.826 |
| mo021 | h | Oficial 1ª construcción en trabajos de albañilería. (mano de obra) | 1.116 | 22.13 | 24.697 |
| mo078 | h | Ayudante construcción en trabajos de albañilería. (mano de obra) | 1.198 | 21.02 | 25.182 |
| mo114 | h | Peón ordinario construcción en trabajos de albañilería. (mano de obra) | 0.127 | 20.78 | 2.639 |
| % | % | Costes directos complementarios | 2 % | 67.240 | 1.345 |
|  |  | Costes directos |  |  | 68.585 |

Residuos:
- colocación: mt05plt010bb; factor de residuo 0.0315
- colocación: mt09mif010cb; factor de residuo 0.0189

## Recursos

**mt05plt010bb** Ud Ladrillo cerámico cara vista perforado hidrofugado
Datos técnicos: Coste energético 29.252 MJ; Emisión de CO2 0.443 kg; Código LER 17 01 02; Masa del elemento 1.7 kg; Volumen 0.00136 m3
Residuos:
- embalaje: re170201 Madera. (componente de residuo); rendimiento 0.002 kg; Código LER 17 02 01; Masa del elemento 1 kg; Volumen 0.000909 m3
- embalaje: re170203 Plástico. (componente de residuo); rendimiento 0.001 kg; Código LER 17 02 03; Masa del elemento 1 kg; Volumen 0.001667 m3

**mt08aaa010a** m³ Agua
Datos técnicos: Coste energético 60.000 MJ; Emisión de CO2 30.000 kg

**mt09mif010cb** t Mortero industrial para albañilería
Datos técnicos: Coste energético 1960.000 MJ; Emisión de CO2 170.000 kg; Código LER 17 01 01; Masa del elemento 1000 kg; Volumen 0.666667 m3
